# MZXC+ Repetidor de 16 zonas, referencia MZXC+ de Zettler. 240 V CA, inglés/árabe

- Propiedad del archivo: CONSTRUNARIO
- Formato: FIEBDC-3/2012
- Programa: Construnario Versión 3.51
- Fecha de los precios: 14/03/2023
- Divisa: EUR

| Código | Ud | Descripción | Precio |
|---|---|---|---|
| 508032007EA | u | MZXC+ Repetidor de 16 zonas, referencia MZXC+ de Zettler. 240 V CA, inglés/árabe | 863.87 |
