# Indicador luminoso de estado, referencia MZX-e SLU1 de Zettler. Solo indicación en inglés/árabe

- Propiedad del archivo: CONSTRUNARIO
- Formato: FIEBDC-3/2012
- Programa: Construnario Versión 3.51
- Fecha de los precios: 14/03/2023
- Divisa: EUR

**508033002EA** u Indicador luminoso de estado, referencia MZX-e SLU1 de Zettler. Solo indicación en inglés/árabe
Precio: 474.31
• Dos enlaces de datos básicos entre la central y el indicador • Conexión de energía de dos núcleos entre la central y el indicador • Indicación solo de eventos/estado
