# Central de extinción de incendios, referencia MZX-e de Zettler

- Propiedade do arquivo: CONSTRUNARIO
- Formato: FIEBDC-3/2012
- Programa: Construnario Versión 3.51
- Data dos prezos: 14/03/2023
- Divisa: EUR

**508033050EA** u Central de extinción de incendios, referencia MZX-e de Zettler
Prezo: 1003.24
Panel de extinción MZX-e. Incorpora tres zonas de detección supervisadas. Incorpora dos salidas para señalización acústica. Incluye salida para el control de dos solenoides. Incorpora puerto de comunicación RS232. Permite ajustar retardos para la activación de solenoide. Se pueden conectar elementos ATEX . Construido en carcasa metálica. Homologado EN12094-1; EN54-2.
