# Cliente único con 21 centrales o más, referencia TXG999 de Zettler. Necesita TXG USB, TXG001, TXG004 TXG010 y TXG020

- Propiedad del archivo: CONSTRUNARIO
- Formato: FIEBDC-3/2012
- Programa: Construnario Versión 3.51
- Fecha de los precios: 14/03/2023
- Divisa: EUR

**508040005** u Cliente único con 21 centrales o más, referencia TXG999 de Zettler. Necesita TXG USB, TXG001, TXG004 TXG010 y TXG020
Precio: 8394.03
Software gráfico TXG0099 entorno Windows TXG monopuesto de 21 a 99 centrales ZX Expert
