# Pulsador manual rearmable estanco, referencia MCP230 de Zettler. Con LED indicador y resistencias. Grado de protección IP67

- Propiedad del archivo: CONSTRUNARIO
- Formato: FIEBDC-3/2012
- Programa: Construnario Versión 3.51
- Fecha de los precios: 14/03/2023
- Divisa: EUR

**514001110Y** u Pulsador manual rearmable estanco, referencia MCP230 de Zettler. Con LED indicador y resistencias. Grado de protección IP67
Precio: 106.79
El MCP230 es un pulsador de alarma para exterior con protección IP67 que incluye resistencias de “alerta” y un indicador de acción LED. Tiene certificado LPCB.
