# Pulsador de alarma convencional amarillo, referencia MCP270 de Zettler. Con resistencia de evacuación y LED. Completo con caja de montaje

- Propiedad del archivo: CONSTRUNARIO
- Formato: FIEBDC-3/2012
- Programa: Construnario Versión 3.51
- Fecha de los precios: 14/03/2023
- Divisa: EUR

**514001114** u Pulsador de alarma convencional amarillo, referencia MCP270 de Zettler. Con resistencia de evacuación y LED. Completo con caja de montaje
Precio: 23.69
El MCP270 es un pulsador amarillo para interior con resistencia de evacuación y LED. Completo con caja.
