# Pulsador convencional, referencia MCP210 de Zettler. Con resistencia de evacuación, con LED y sin caja

- Propiedad del archivo: CONSTRUNARIO
- Formato: FIEBDC-3/2012
- Programa: Construnario Versión 3.51
- Fecha de los precios: 14/03/2023
- Divisa: EUR

**514001143Y** u Pulsador convencional, referencia MCP210 de Zettler. Con resistencia de evacuación, con LED y sin caja
Precio: 17.73
El MCP210 es un pulsador de alarma rojo para interior que cuenta con indicador de acción LED y resistencias de evacuación. Tiene certificado LPCB
