# Módulo de control para cable térmico, referencia Pro React Pro de Zettler. Incorpora una resistencia final de línea. Salida mediante interfaz para zona convencional

- Propiedad del archivo: CONSTRUNARIO
- Formato: FIEBDC-3/2012
- Programa: Construnario Versión 3.51
- Fecha de los precios: 14/03/2023
- Divisa: EUR

**516016017** u Módulo de control para cable térmico, referencia Pro React Pro de Zettler. Incorpora una resistencia final de línea. Salida mediante interfaz para zona convencional.
Precio: 920.11
Módulo de control para cable térmico mod. Pro React Pro. Incorpora una resistencia final de línea. Salida mediante interfaz para zona convencional.
