# Caja de conexiones fin de línea LHD de Zettler

- Propiedad del archivo: CONSTRUNARIO
- Formato: FIEBDC-3/2012
- Programa: Construnario Versión 3.51
- Fecha de los precios: 14/03/2023
- Divisa: EUR

**516016028** u Caja de conexiones fin de línea LHD de Zettler
Precio: 106.66
Resistencia final de línea para cable sensor de temperatura digital.
