# Digital LHD ProReact de 78°C y PVC de Zettler. Pedidos en múltiplos de 500m

- Propiedad del archivo: CONSTRUNARIO
- Formato: FIEBDC-3/2012
- Programa: Construnario Versión 3.51
- Fecha de los precios: 14/03/2023
- Divisa: EUR

**516016035** u Digital LHD ProReact de 78°C y PVC de Zettler. Pedidos en múltiplos de 500m
Precio: 3.49
Cable térmico digital LHD 78º con cubierta de PVC. En bobinas de 500 metros
