# Digital LHD ProReact de 68 °C con cubierta exterior de nailon de Zettler. Pedidos en múltiplos de 200m

- Propiedad del archivo: CONSTRUNARIO
- Formato: FIEBDC-3/2012
- Programa: Construnario Versión 3.51
- Fecha de los precios: 14/03/2023
- Divisa: EUR

**516016043** u Digital LHD ProReact de 68 °C con cubierta exterior de nailon de Zettler. Pedidos en múltiplos de 200m
Precio: 4.09
Cable térmico digital LHD 68º con cubierta de Nylon. En bobinas de 200 metros
