# Cable líder de 4 núcleos y protección para cable analógico. Digital LHD de Zettler. Bobina 50m

- Propiedad del archivo: CONSTRUNARIO
- Formato: FIEBDC-3/2012
- Programa: Construnario Versión 3.51
- Fecha de los precios: 14/03/2023
- Divisa: EUR

**516016120** u Cable líder de 4 núcleos y protección para cable analógico. Digital LHD de Zettler. Bobina 50m
Precio: 115.46
Cable apantallado de 4 conductores LHD Analógico / Digital (bobina 50m)
