# Cable líder de 4 núcleos y protección para cable analógico. Digital LHD de Zettler. Bobina 200m

- Propiedad del archivo: CONSTRUNARIO
- Formato: FIEBDC-3/2012
- Programa: Construnario Versión 3.51
- Fecha de los precios: 14/03/2023
- Divisa: EUR

**516016122** u Cable líder de 4 núcleos y protección para cable analógico. Digital LHD de Zettler. Bobina 200m
Precio: 461.85
Cable apantallado de 4 conductores LHD Analógico / Digital (bobina 200m)
