# Cable líder de 4 núcleos y protección para cable analógico. Cable digital LHD de acero inoxidable trenzado de Zettler. Bobina 100m

- Propiedad del archivo: CONSTRUNARIO
- Formato: FIEBDC-3/2012
- Programa: Construnario Versión 3.51
- Fecha de los precios: 14/03/2023
- Divisa: EUR

**516016124** u Cable líder de 4 núcleos y protección para cable analógico. Cable digital LHD de acero inoxidable trenzado de Zettler. Bobina 100m
Precio: 408.56
Cable apantallado de 4 conductores LHD Analógico / Digital con malla metálica de acero inoxidable (bobina 100m)
