# Separador de silicona para montaje de cable LHD Analógico / Digital de Zettle. Pack de 100 unidades

- Propiedad del archivo: CONSTRUNARIO
- Formato: FIEBDC-3/2012
- Programa: Construnario Versión 3.51
- Fecha de los precios: 14/03/2023
- Divisa: EUR

**516016126** u Separador de silicona para montaje de cable LHD Analógico / Digital de Zettle. Pack de 100 unidades
Precio: 44.41
Separador de silicona para montaje de cable LHD Analógico / Digital (pack de 100 unidades)
