# Clip de montaje para cable LHD Analógico / Digital en tubos de acero inoxidable, incluye funda de silicona de Zettle. Pack de 100 unidades

- Propiedad del archivo: CONSTRUNARIO
- Formato: FIEBDC-3/2012
- Programa: Construnario Versión 3.51
- Fecha de los precios: 14/03/2023
- Divisa: EUR

**516016128** u Clip de montaje para cable LHD Analógico / Digital en tubos de acero inoxidable, incluye funda de silicona de Zettle. Pack de 100 unidades
Precio: 443.91
Clip de montaje para cable LHD Analógico / Digital en tubos de acero inoxidable, incluye funda de silicona (pack de 100 unidades)
