# Kit de Barrera de Seguridad Intrinseca para cable DiMM ProReact y LHD Digital de Zettler. Envolvente IP65 para carril DIN. Incluye 2 presoestopas

- Propiedad del archivo: CONSTRUNARIO
- Formato: FIEBDC-3/2012
- Programa: Construnario Versión 3.51
- Fecha de los precios: 14/03/2023
- Divisa: EUR

**516016130** u Kit de Barrera de Seguridad Intrinseca para cable DiMM ProReact y LHD Digital de Zettler. Envolvente IP65 para carril DIN. Incluye 2 presoestopas
Precio: 1184.31
Kit de Barrera de Seguridad Intrinseca para cable DiMM ProReact y LHD Digital. Envolvente IP65 para carril DIN. Incluye 2 presoestopas
