# Cable LHD ProReact EN de 78 °C de Zettler. Rollo de 500m

- Propiedad del archivo: CONSTRUNARIO
- Formato: FIEBDC-3/2012
- Programa: Construnario Versión 3.51
- Fecha de los precios: 14/03/2023
- Divisa: EUR

**516016171** u Cable LHD ProReact EN de 78 °C de Zettler. Rollo de 500m
Precio: 3.91
ProReact EN LHD Cable - 78°C - Rollo de 500m
