# Fijación zincada para cable sensor en "L" con dos alturas de fijación de Zettler. Se suministra en múltiplos de 100 unidades. Precio por unidad

- Propiedad del archivo: CONSTRUNARIO
- Formato: FIEBDC-3/2012
- Programa: Construnario Versión 3.51
- Fecha de los precios: 14/03/2023
- Divisa: EUR

**516016220** u Fijación zincada para cable sensor en "L" con dos alturas de fijación de Zettler. Se suministra en múltiplos de 100 unidades. Precio por unidad
Precio: 1.89
Fijación zincada para cable sensor en "L" con dos alturas de fijación. Se suministra en múltiplos de 100 unidades. Precio por unidad
