# Fijación de canal zincada para cable sensor de Zettler. Se suministra en múltiplos de 100 unidades. Precio por unidad

- Propiedad del archivo: CONSTRUNARIO
- Formato: FIEBDC-3/2012
- Programa: Construnario Versión 3.51
- Fecha de los precios: 14/03/2023
- Divisa: EUR

**516016222** u Fijación de canal zincada para cable sensor de Zettler. Se suministra en múltiplos de 100 unidades. Precio por unidad
Precio: 3.77
Fijación de canal zincada para cable sensor. Se suministra en múltiplos de 100 unidades. Precio por unidad
