# Fijación de canal de Zettler en acero para cable sensor. Se suministra en múltiplos de 100 unidades. Precio por unidad

- Propiedad del archivo: CONSTRUNARIO
- Formato: FIEBDC-3/2012
- Programa: Construnario Versión 3.51
- Fecha de los precios: 14/03/2023
- Divisa: EUR

**516016232** u Fijación de canal de Zettler en acero para cable sensor. Se suministra en múltiplos de 100 unidades. Precio por unidad
Precio: 5.64
Fijación de canal en acero para cable sensor. Se suministra en múltiplos de 100 unidades. Precio por unidad
