# Caja exterior de interfaz Modbus para Zettler SensorLaser Plus

- Propiedad del archivo: CONSTRUNARIO
- Formato: FIEBDC-3/2012
- Programa: Construnario Versión 3.51
- Fecha de los precios: 14/03/2023
- Divisa: EUR

**516016319** u Caja exterior de interfaz Modbus para Zettler SensorLaser Plus
Precio a consultar. La caja de interfaz puede utilizarse para ampliar las interfaces estándar del controlador ZETTLER SensorLaser Plus. Proporciona el protocolo Modbus RTU o ASCII a través de RS 232, RS 422, RS 485 y de TCP/IP. La interfaz entrega los datos completos del seguimiento, todos los parámetros de la alarma y varias condiciones de estado. Con un concepto de anfitrión virtual, los datos están disponibles para cada sensor como una unidad Modbus. 10 000 entradas de registro y 3000 registros definibles libremente pueden asignarse de forma flexible a cada unidad Modbus.
