# Cable sensor ZETTLER SensorLaser Plus Safety, referencia SL-CSde Zettler

- Propiedad del archivo: CONSTRUNARIO
- Formato: FIEBDC-3/2012
- Programa: Construnario Versión 3.51
- Fecha de los precios: 14/03/2023
- Divisa: EUR

**516016322** u Cable sensor ZETTLER SensorLaser Plus Safety, referencia SL-CSde Zettler
Precio: 2.76
Este cable sensor está equipado con dos fibras ópticas. Es muy robusto y resistente a factores ambientales como la temperatura, la presión, la humedad, la suciedad y los gases de escape. Se ofrecen dos tipos diferentes de cable sensor para adaptarse a los diferentes requisitos del proyecto. En condiciones ambientales normales, se puede utilizar el SensorLaser Plus Safety. Es muy flexible y puede utilizarse en un rango de formas muy variado. Si se espera una carga mecánica elevada en el cable sensor, es aconsejable utilizar el SensorLaser Plus Steel con refuerzo metálico. Este cable sensor, diseñado específicamente para cargas elevadas, es especialmente adecuado para situaciones en las que pueden producirse altas fuerzas de tracción y/o una carga de presión transversal elevada. Johnson Controls ofrece una solución particularmente amigable y económica con la elección de la longitud del cable: Dependiendo del tamaño de un proyecto, el cable puede cortarse a medida y luego se le pueden colocar los conectores apropiados. La unidad de pedido del cable es el metro lineal. Cada vez que se pida un cable, asegúrese de pedir los correspondientes conectores de enchufe al mismo tiempo. El vendedor los coloca en los extremos de cada cable. Los conectores de enchufe preconfigurados permiten que el sistema se ponga en marcha rápidamente, y sin necesidad adicional de que un especialista empalme los cables.
