# Conector ZETTLER SensorLaser Plus Safety. Sin protección metálica, referencia SL-CCS de Zettler

- Propiedad del archivo: CONSTRUNARIO
- Formato: FIEBDC-3/2012
- Programa: Construnario Versión 3.51
- Fecha de los precios: 14/03/2023
- Divisa: EUR

**516016322C** u Conector ZETTLER SensorLaser Plus Safety. Sin protección metálica, referencia SL-CCS de Zettler
Precio: 486.31
ZX SensorLaser™ Plus Conector Cable Sensor sin protec. Metálica, mod. SL-CCS.
