# Conjunto exterior de expansión de relés de Zettler SensorLaser Plus

- Propiedad del archivo: CONSTRUNARIO
- Formato: FIEBDC-3/2012
- Programa: Construnario Versión 3.51
- Fecha de los precios: 14/03/2023
- Divisa: EUR

**516016325** u Conjunto exterior de expansión de relés de Zettler SensorLaser Plus
Precio: 634.28
Con el conjunto de expansión de relés ZETTLER SensorLaser™ Plus, el conjunto de controladores de relés puede ampliarse con más múltiplos de 8 relés. El conjunto consta de un módulo de salida digital de 8 canales y 8 relés. Los componentes pueden montarse en carriles portadores DIN.
