# Conjunto de terminales de plástico Zettler SensorLaser Plus, de acero inoxidable (100 fijaciones)

- Propiedad del archivo: CONSTRUNARIO
- Formato: FIEBDC-3/2012
- Programa: Construnario Versión 3.51
- Fecha de los precios: 14/03/2023
- Divisa: EUR

**516016327** u Conjunto de terminales de plástico Zettler SensorLaser Plus, de acero inoxidable (100 fijaciones)
Precio a consultar. Los montajes de terminales de plástico son especialmente adecuados para los lugares en los que hay que utilizar componentes no metálicos. Este plástico es resistente a los rayos UV, libre de halógenos y es muy resistente al contacto con productos químicos.
