# Conjunto de terminales metálicos Zettler SensorLaser Plus, galvanizado (100 fijaciones)

- Propiedad del archivo: CONSTRUNARIO
- Formato: FIEBDC-3/2012
- Programa: Construnario Versión 3.51
- Fecha de los precios: 14/03/2023
- Divisa: EUR

**516016328** u Conjunto de terminales metálicos Zettler SensorLaser Plus, galvanizado (100 fijaciones)
Precio a consultar. Los terminales están hechos de acero galvanizado y están equipados con un protector de goma. El protector de goma protege el cable del sensor de cualquier daño causado por la fricción. Cada uno de los terminales se suministra con 2 tuercas para fijarlos a la espiga.
