# ZETTLER SensorLaser Plus 1/1 - 1 km, 1 cable sensor, referencia SL11 de Zettler

- Propiedad del archivo: CONSTRUNARIO
- Formato: FIEBDC-3/2012
- Programa: Construnario Versión 3.51
- Fecha de los precios: 14/03/2023
- Divisa: EUR

**516016450** u ZETTLER SensorLaser Plus 1/1 - 1 km, 1 cable sensor, referencia SL11 de Zettler
Precio: 29604.89
ZX SensorLaser™ Plus 1/1 mod. SL11. Sistema de detección lineal del rango de 1km con un cable sensor
