# ZETTLER SensorLaser Plus 1/2 - 1 km, 2 cable sensor, referencia SL12 de Zettler

- Propiedad del archivo: CONSTRUNARIO
- Formato: FIEBDC-3/2012
- Programa: Construnario Versión 3.51
- Fecha de los precios: 14/03/2023
- Divisa: EUR

**516016451** u ZETTLER SensorLaser Plus 1/2 - 1 km, 2 cable sensor, referencia SL12 de Zettler
Precio: 37347.25
ZX SensorLaser™ Plus 1/2 - 1km range, 2 sensor cables mod. SL12. Sistema de detección lineal del rango de 1km con dos cables sensor
