# ZETTLER SensorLaser Plus 1/4 - 1 km, 4 cable sensor, referencia SL14 de Zettler

- Propiedad del archivo: CONSTRUNARIO
- Formato: FIEBDC-3/2012
- Programa: Construnario Versión 3.51
- Fecha de los precios: 14/03/2023
- Divisa: EUR

**516016452** u ZETTLER SensorLaser Plus 1/4 - 1 km, 4 cable sensor, referencia SL14 de Zettler
Precio: 45982.49
ZX SensorLaser™ Plus 1/4 - 1km range, 4 sensor cables mod. SL14. Sistema de detección lineal del rango de 1km con cuatro cables sensor
