# ZETTLER SensorLaser Plus 2/1 - 2 km, 1 cable sensor, referencia SL21 de Zettler

- Propiedad del archivo: CONSTRUNARIO
- Formato: FIEBDC-3/2012
- Programa: Construnario Versión 3.51
- Fecha de los precios: 14/03/2023
- Divisa: EUR

**516016453** u ZETTLER SensorLaser Plus 2/1 - 2 km, 1 cable sensor, referencia SL21 de Zettler
Precio: 37347.25
ZX SensorLaser™ Plus 2/1 - 2km range, 1 sensor cable, mod. SL21. Sistema de deteción lineal del rango de 2km con un cable sensor
