# ZETTLER SensorLaser Plus 4/1 - 4 km, 1 cable sensor, referencia SL41 de Zettler

- Propiedad del archivo: CONSTRUNARIO
- Formato: FIEBDC-3/2012
- Programa: Construnario Versión 3.51
- Fecha de los precios: 14/03/2023
- Divisa: EUR

**516016456** u ZETTLER SensorLaser Plus 4/1 - 4 km, 1 cable sensor, referencia SL41 de Zettler
Precio: 45089.62
ZX SensorLaser™ Plus 4/1 - 4km range, 1 sensor cable, mod. SL41. Sistema de deteción lineal del rango de 4km con un cable sensor
