# ZETTLER SensorLaser Plus 4/2 - 4 km, 2 cable sensor, referencia SL42 de Zettler

- Propiedad del archivo: CONSTRUNARIO
- Formato: FIEBDC-3/2012
- Programa: Construnario Versión 3.51
- Fecha de los precios: 14/03/2023
- Divisa: EUR

**516016457** u ZETTLER SensorLaser Plus 4/2 - 4 km, 2 cable sensor, referencia SL42 de Zettler
Precio: 53240.33
ZX SensorLaser™ Plus 4/2 - 4km range, 2 sensor cables mod. SL42. Sistema de detección lineal del rango de 4km con dos cables sensor
