# ZETTLER SensorLaser Plus 6/1 - 6 km, 1 cable sensor, referencia SL61 de Zettler

- Propiedad del archivo: CONSTRUNARIO
- Formato: FIEBDC-3/2012
- Programa: Construnario Versión 3.51
- Fecha de los precios: 14/03/2023
- Divisa: EUR

**516016459** u ZETTLER SensorLaser Plus 6/1 - 6 km, 1 cable sensor, referencia SL61 de Zettler
Precio: 58577.53
ZX SensorLaser™ Plus 6/1 - 6km range, 1 sensor cable, mod. SL61. Sistema de deteción lineal del rango de 6km con un cable sensor
