# ZETTLER SensorLaser Plus 6/2 - 6 km, 2 cable sensor, referencia SL42 de Zettler

- Propiedad del archivo: CONSTRUNARIO
- Formato: FIEBDC-3/2012
- Programa: Construnario Versión 3.51
- Fecha de los precios: 14/03/2023
- Divisa: EUR

**516016460** u ZETTLER SensorLaser Plus 6/2 - 6 km, 2 cable sensor, referencia SL42 de Zettler
Precio: 66728.22
ZX SensorLaser™ Plus 6/2 - 6km range, 2 sensor cables mod. SL62. Sistema de detección lineal del rango de 6km con dos cables sensor
