# ZETTLER SensorLaser Plus 8/1 - 8 km, 1 cable sensor, referencia SL81 de Zettler

- Propiedad del archivo: CONSTRUNARIO
- Formato: FIEBDC-3/2012
- Programa: Construnario Versión 3.51
- Fecha de los precios: 14/03/2023
- Divisa: EUR

**516016462** u ZETTLER SensorLaser Plus 8/1 - 8 km, 1 cable sensor, referencia SL81 de Zettler
Precio: 65494.01
ZX SensorLaser™ Plus 8/1 - 8km range, 1 sensor cable, mod. SL81. Sistema de deteción lineal del rango de 8km con un cable sensor
