# ZETTLER SensorLaser Plus 8/2 - 8 km, 2 cable sensor, referencia SL82 de Zettler

- Propiedad del archivo: CONSTRUNARIO
- Formato: FIEBDC-3/2012
- Programa: Construnario Versión 3.51
- Fecha de los precios: 14/03/2023
- Divisa: EUR

**516016463** u ZETTLER SensorLaser Plus 8/2 - 8 km, 2 cable sensor, referencia SL82 de Zettler
Precio: 73644.71
ZX SensorLaser™ Plus 8/2 - 8km range, 2 sensor cables mod. SL82. Sistema de detección lineal del rango de 8km con dos cables sensor
