# Vesda LaserFOCUS con teclas en inglés, referencia VLF-250-00 de Zettler

- Propiedad del archivo: CONSTRUNARIO
- Formato: FIEBDC-3/2012
- Programa: Construnario Versión 3.51
- Fecha de los precios: 14/03/2023
- Divisa: EUR

**516018020** u Vesda LaserFOCUS con teclas en inglés, referencia VLF-250-00 de Zettler
Precio: 2188.47
• Detección total de humo basada en tecnología láser • Alerta muy temprana de posible incendio • Amplio rango de sensibilidades (0,025 % - 20 % obs/m) (0,008 - 6,4 % obs/ft) • Capacidad de detección para zonas críticas de menor tamaño (hasta 250 m) • Filtro de polvo de dos etapas • Umbrales de alarma programables • Supervisión fiable del flujo de aire • Facilidad de uso • Función de ajuste automático AutoLearn para humo y flujo • Diseños de tuberías preconfigurados
