# Colector de flujo ultrasónico VESDA del indicador VLI, referencia VSP-036 de Zettler

- Propiedad del archivo: CONSTRUNARIO
- Formato: FIEBDC-3/2012
- Programa: Construnario Versión 3.51
- Fecha de los precios: 14/03/2023
- Divisa: EUR

| Código | Ud | Descripción | Precio |
|---|---|---|---|
| 516018329 | u | Colector de flujo ultrasónico VESDA del indicador VLI, referencia VSP-036 de Zettler | 1590.06 |
