# Tubo de aspiración y elementos filtrantes reemplazables de Zettler. Pack de 4

- Propiedad del archivo: CONSTRUNARIO
- Formato: FIEBDC-3/2012
- Programa: Construnario Versión 3.51
- Fecha de los precios: 14/03/2023
- Divisa: EUR

**516018926** u Tubo de aspiración y elementos filtrantes reemplazables de Zettler. Pack de 4
Precio: 121.01
Elemento filtrante de repuesto para filtro en línea VSP-850. Paquete de cuatro unidades
