# Sensor de llamas infrarrojo de triple banda, referencia FV411f de Zettler. Homologado ATEX Eex d IIC T6

- Propiedad del archivo: CONSTRUNARIO
- Formato: FIEBDC-3/2012
- Programa: Construnario Versión 3.51
- Fecha de los precios: 14/03/2023
- Divisa: EUR

**516300411** u Sensor de llamas infrarrojo de triple banda, referencia FV411f de Zettler. Homologado ATEX Eex d IIC T6
Precio: 3806.48
Sensor de llamas infrarrojo de triple banda FV411f, homologado ATEX Eex d IIC T6 con alcance hasta 65 metros siendo tanto el alcance como la sensibilidad ajustables. Fabricada en acero 316L/316 y grado de potección IP67. Incorpora interfaz MZX para conexión a bucle analógico, relé de alarma y avería, salida 4-20mA, salida de zona y salida Modbus. Dispone de certificación SIL2
