# Detector de llama por IR, referencia FV421I de Zettler

- Propiedad del archivo: CONSTRUNARIO
- Formato: FIEBDC-3/2012
- Programa: Construnario Versión 3.51
- Fecha de los precios: 14/03/2023
- Divisa: EUR

**516300421** u Detector de llama por IR, referencia FV421I de Zettler
Precio: 3630.21
Detector de llamas ATEX de triple banda IR tipo FV421i, homologado ATEX ia IIC T5
