# Detector de llama, referencia 801F de Zettler

- Propiedad del archivo: CONSTRUNARIO
- Formato: FIEBDC-3/2012
- Programa: Construnario Versión 3.51
- Fecha de los precios: 14/03/2023
- Divisa: EUR

**516800006** u Detector de llama, referencia 801F de Zettler
Precio: 518.87
Detector de llama puntual ZETTLER tipo 801F, capaz de detectar la radiación infrarroja producida por las llamas de fuegos de material carbonoso. Los detectores de llama puntual están aprobados por LPCB. Son capaces de detectar incendios de los siguientes combustibles: - Gasolina - N-heptano - Queroseno - Diesel - Alcohol - Etilenglicol Son capaces de detectar un incendio de combustible n-heptano de 0,1m2 de superficie a una distancia de 20m, y de 0,4m2 de superficie a una distancia de 50m, ambas distancias deben considerarse en eje. Los detectores de llama puntual utilizan filtros de banda óptica capaces de bloquear la radiación solar y los que emanan de la luz de las bombillas de tungsteno y son inmunes a la luz solar directa o reflejada y a la radiación de calor modulada de 1KW a una distancia de 1 metro. Los detectores de llamas son ensamblados y encapsulados electrónicamente en resina epoxi de alta resistencia. Incorporan un LED claramente visible que proporciona indicación en caso de alarma. La dirección se asigna mediante una herramienta electrónica y no se permiten sistemas de direccionamiento que incluyan microinterruptores u otros dispositivos que pudieran modificarse / eliminarse después de la puesta en servicio del sistema. Datos técnicos: Dimensiones (largo x alto): 108x21,2 mm Fuente de alimentación 20-40 V Temperatura de funcionamiento: -20°C a +70°C Humedad del aire: <95% sin condensación Certificación según: EN54 / Part 10
