# Sensor de detección de incendios multimodo de temperatura, referencia 801HEX de Zettler. Intrínsecamente seguro

- Propiedad del archivo: CONSTRUNARIO
- Formato: FIEBDC-3/2012
- Programa: Construnario Versión 3.51
- Fecha de los precios: 14/03/2023
- Divisa: EUR

**516800532** u Sensor de detección de incendios multimodo de temperatura, referencia 801HEX de Zettler. Intrínsecamente seguro
Precio: 210.84
Sensor de detección de incendios multimodo de temperatura 801HEX, intrínsecamente seguro; sistema ZETTLER EXPERT. Modo de detección y evaluación programable desde la central. Con función de auto verificación; Homologado LPCB/VdS. ATEX: BASA01ATEX1394X II 1GD
