# Cable de conexión a periféricos con programador 850EMT de Zettler

- Propiedad del archivo: CONSTRUNARIO
- Formato: FIEBDC-3/2012
- Programa: Construnario Versión 3.51
- Fecha de los precios: 14/03/2023
- Divisa: EUR

**516800922** u Cable de conexión a periféricos con programador 850EMT de Zettler
Precio: 79.23
Cable de conexión a periféricos con programador 850EMT (se incluye con el programador), modelo ZXC
