# Pins de reserva para el programador para conectar a los módulos de Zettler

- Propiedad del archivo: CONSTRUNARIO
- Formato: FIEBDC-3/2012
- Programa: Construnario Versión 3.51
- Fecha de los precios: 14/03/2023
- Divisa: EUR

**516800924** u Pins de reserva para el programador para conectar a los módulos de Zettler
Precio: 50.88
Pins de reserva para el programador para conectar a los módulos. Paquete con 10 unidades
