# Brida de montaje de tipo B para conductos con bases de la serie 3000 (pack de 10), referencia DAB3-4 de Zettler

- Propiedad del archivo: CONSTRUNARIO
- Formato: FIEBDC-3/2012
- Programa: Construnario Versión 3.51
- Fecha de los precios: 14/03/2023
- Divisa: EUR

**516800959** u Brida de montaje de tipo B para conductos con bases de la serie 3000 (pack de 10), referencia DAB3-4 de Zettler
Precio: 6.00
Adaptador montaje en superficie (se vende en paquetes de 10)
