# Sirena para exteriores direccionable con aislador integrado roja, referencia LPS/865 de Zettler

- Propiedad del archivo: CONSTRUNARIO
- Formato: FIEBDC-3/2012
- Programa: Construnario Versión 3.51
- Fecha de los precios: 14/03/2023
- Divisa: EUR

**516800962** u Sirena para exteriores direccionable con aislador integrado roja, referencia LPS/865 de Zettler
Precio: 165.96
Sirena para exteriores direccionable de 16 tonalidades y nivel de volumen regulable de 90 o 103 dB con aislador integrado LPSY865. Incorpora la tecnología RSM que permite monitorizar la acústica de la sirena e identificar aquellas que no funcionan correctamente. Color Rojo, IP65
