# Sirena analógica con lanzadestellos para exteriores, referencia LPVS865 de Zettler. Roja, IP65. Aprobada EN54-23 Open class

- Propiedad del archivo: CONSTRUNARIO
- Formato: FIEBDC-3/2012
- Programa: Construnario Versión 3.51
- Fecha de los precios: 14/03/2023
- Divisa: EUR

**516800968** u Sirena analógica con lanzadestellos para exteriores, referencia LPVS865 de Zettler. Roja, IP65. Aprobada EN54-23 Open class
Precio: 288.21
Sirena para exteriores direccionable de 16 tonalidades LPBS865. Nivel de volumen regulable de 90 o 103 dB con lanzadestellos lento (0.5Hz) o rapido (1Hz) y aislador integrado. Incorpora la tecnología RSM que permite monitorizar la acústica de la sirena e identificar aquellas que no funcionan correctamente. Color Rojo, IP65. Aprobado EN54-3 y 23 (Open class)
