# Detector de incendios óptico de humos, referencia 830P de Zettler

- Propiedad del archivo: CONSTRUNARIO
- Formato: FIEBDC-3/2012
- Programa: Construnario Versión 3.51
- Fecha de los precios: 14/03/2023
- Divisa: EUR

**516830052** u Detector de incendios óptico de humos, referencia 830P de Zettler
Precio: 46.37
Detector óptico tipo ZETTLER 830P, fabricado en plástico FR3010 “Bayblend” ignífugo en color blanco RAL 9010 con contactos eléctricos fusionados en el plástico para evitar cualquier tipo de movimiento. Los detectores puntuales de humo son de tipo direccionable, certificados EN54-7 y pertenecen al sistema certificado según EN54-13. Los detectores puntuales de humo direccionables son certificados por el ente LPCB o VdS. El principio de funcionamiento de los detectores de humo foto-ópticos se basa en el efecto Tyndall y más concretamente en el análisis de la difusión de luz provocada por las partículas de humo presentes en la cámara óptica del detector. El sensor óptico utilizado debe ser sensible a una longitud de onda de 4,35nm. Se pueden configurar tres niveles de sensibilidad de detección (bajo, medio y alto) de forma independiente en los dos modos de funcionamiento día y noche. El direccionamiento de los detectores se realiza de forma que no requiera el ajuste manual de dip-switches ni el uso de tarjetas de programación, ni en los propios detectores ni en las bases. Es posible realizar la lectura de los datos del detector de forma remota y direccionarlos incluso a distancia, a través del sensor de infrarrojos. En los detectores hay un LED rojo y amarillo, claramente visible desde el nivel del suelo desde todos los ángulos. El LED rojo parpadea en cada ciclo de interrogación del panel de control y está permanentemente activado cuando el detector ingresa al estado de alarma. El LED amarillo se enciende para indicar un fallo. La cámara óptica ha sido diseñada para evitar la entrada de insectos. Datos técnicos: Dimensiones (largo x alto): 109x43 mm Fuente de alimentación: 20 - 40 V Temperatura de funcionamiento: -25°C a + 70° C Humedad del aire: <95%, sin condensación Certificación según: EN 54, Parte 7
